# AETR-IC - Interruptor contacto puerta - Interruptor contacto puerta Aguilera

- Propiedad del archivo: CONSTRUNARIO
- Formato: FIEBDC-3/2012
- Programa: Construnario Versión 3.51
- Fecha de los precios: 14/11/2023
- Divisa: EUR

**AETR-IC** u AETR-IC - Interruptor contacto puerta - Interruptor contacto puerta Aguilera
Precio: 96.00
Final de carrera para la monitorización del estado de la puerta.
