# AETR2-1D - Detector Titanus Racksens® de 2 alturas + NOVECtm 1230 (sin ind. led - 1 cilindro) - Titanus Racksens Aguilera

- Propiedad del archivo: CONSTRUNARIO
- Formato: FIEBDC-3/2012
- Programa: Construnario Versión 3.51
- Fecha de los precios: 14/11/2023
- Divisa: EUR

**AETR2-1D** u AETR2-1D - Detector Titanus Racksens® de 2 alturas + NOVECtm 1230 (sin ind. led - 1 cilindro) - Titanus Racksens Aguilera
Precio: 6927.00
Sistema modular TITANUS RACK·SENS® de protección contra incendios para el control de armarios electrónicos de formato de 19". El sistema satisface los requisitos más exigentes de seguridad en el sector de las TI y, por primera vez, proporciona las ventajas de los experimentados sistemas TITANUS de detección de humo por extracción de muestras de aire, para el control de equipos de 19". TITANUS RACK·SENS® está disponible a solicitud del cliente como: Módulo de 19" / 1HU para la más precoz detección de incendios. Módulo de 19" / 2 HU para la más precoz detección de incendios con extinción de incendios integrada. Sus diferentes versiones y accesorios de ampliación permiten su adaptación individual a los requisitos del cliente. Disponen de: 2 niveles de alarma 6 leds frontales indicadores de estado: servicio, desconexión, disparo, prealarma, alarma y avería. Relés libres de potencial para alarma y avería. Gráfico de barras de 10 dígitos, opcional, que mantiene informado al usuario sobre el nivel de humo. Salida para indicador remoto Certificados EN54-20 nº: 0786-CPD-20322 Homologados VdS nº G206004
