# AET/RST - Módulo de reset - Módulos Aguilera

- Propiedad del archivo: CONSTRUNARIO
- Formato: FIEBDC-3/2012
- Programa: Construnario Versión 3.51
- Fecha de los precios: 14/11/2023
- Divisa: EUR

**AETRST** u AET/RST - Módulo de reset - Módulos Aguilera
Precio: 28.00
Módulo indicado para la reposición remota de los detectores TITANUS.
