# Flash, referencia AE/V-AF1SB de Aguilera - Óptico acústicos Aguilera

- Propiedad del archivo: CONSTRUNARIO
- Formato: FIEBDC-3/2012
- Programa: Construnario Versión 3.51
- Fecha de los precios: 14/11/2023
- Divisa: EUR

**AEV-AF1SB** u Flash, referencia AE/V-AF1SB de Aguilera - Óptico acústicos Aguilera
Precio: 47.00
Flash bajo consumo: 88 mA. Intensidad luminosa 10 Cd. Dimensiones: Ø 106 mm, altura: 91 mm. Protección: IP54 (con base baja) IP65 (con base alta)
