# Flash EN 54-23 para montaje en techo, referencia AE/V-AFLXC de Aguilera - AE/V-AFLXC. Flash EN 54-23 para montaje en techo (base baja incluida) Aguilera

- Propiedad del archivo: CONSTRUNARIO
- Formato: FIEBDC-3/2012
- Programa: Construnario Versión 3.51
- Fecha de los precios: 14/11/2023
- Divisa: EUR

**AEV-AFLXC** u Flash EN 54-23 para montaje en techo, referencia AE/V-AFLXC de Aguilera - AE/V-AFLXC. Flash EN 54-23 para montaje en techo (base baja incluida) Aguilera
Precio: 66.00
Flash certificado EN 54-23 para montaje en techo. Tipo C-3-7.5. Máxima altura de instalación 3m, longitud de cobertura 7.5 m. Tecnología led que garantiza una intensidad luminosa 0.4lux/m2 en todo el área. Frecuencia de flash seleccionable entre 1Hz y 0.5Hz Consumo máximo 25mA. Protección IP33 con base baja, IP65 con base alta.
