# Sirena electrónica, referencia AE/V-AS1SB de Aguilera - AE/V-AS1SB. Sirena electrónica Aguilera

- Propiedad del archivo: CONSTRUNARIO
- Formato: FIEBDC-3/2012
- Programa: Construnario Versión 3.51
- Fecha de los precios: 14/11/2023
- Divisa: EUR

**AEV-AS1SB** u Sirena electrónica, referencia AE/V-AS1SB de Aguilera - AE/V-AS1SB. Sirena electrónica Aguilera
Precio: 29.00
Sirena Electrónica de Aguilera Electrónica.
