# Base alta, referencia AE/V-ASBA de Aguilera. Para AE/V-AS... - Bases Aguilera

- Propiedad del archivo: CONSTRUNARIO
- Formato: FIEBDC-3/2012
- Programa: Construnario Versión 3.51
- Fecha de los precios: 14/11/2023
- Divisa: EUR

**AEV-ASBA** u Base alta, referencia AE/V-ASBA de Aguilera. Para AE/V-AS... - Bases Aguilera
Precio: 4.00
Base alta de Aguilera Electrónica.
