# Sirena electrónica con foco EN 54-23, referencia AE/V-ASF23 de Aguilera. Bajo consumo - Óptico acústicos Aguilera

- Propiedad del archivo: CONSTRUNARIO
- Formato: FIEBDC-3/2012
- Programa: Construnario Versión 3.51
- Fecha de los precios: 14/11/2023
- Divisa: EUR

**AEV-ASF23** u Sirena electrónica con foco EN 54-23, referencia AE/V-ASF23 de Aguilera. Bajo consumo - Óptico acústicos Aguilera
Precio: 91.00
Sirena acústica con foco de bajo consumo para uso interior certificada EN 54-3 y EN 54-23. La sirena puede configurarse como elemento óptico-acústico (luz+sonido) o solo óptico.
