# Sirena con foco para exterior, referencia AE/V-ASFE de Aguilera - Óptico acústicos Aguilera

- Propiedad del archivo: CONSTRUNARIO
- Formato: FIEBDC-3/2012
- Programa: Construnario Versión 3.51
- Fecha de los precios: 14/11/2023
- Divisa: EUR

**AEV-ASFE** u Sirena con foco para exterior, referencia AE/V-ASFE de Aguilera - Óptico acústicos Aguilera
Precio: 49.00
Sirena para exteriores con indicación luminosa de leds. Protección: IP54 Dimensiones: 210 X 230 X 60 mm Peso: 1.10Kg Alimentación: 12 30 Vcc Consumo: 90mA a 24Vcc Potencia Acústica: 95dB a 1m Frecuencia: 3.1 3.8Khz Rango temperatura: -40ºC a 85ºC Medidas exteriores: 210 X 230 X 60 mm
