# AE/V-ASFIND - Sirena con foco para uso industrial - Óptico-acústicos Aguilera

- Propiedad del archivo: CONSTRUNARIO
- Formato: FIEBDC-3/2012
- Programa: Construnario Versión 3.51
- Fecha de los precios: 14/11/2023
- Divisa: EUR

**AEV-ASFIND** u AE/V-ASFIND - Sirena con foco para uso industrial - Óptico-acústicos Aguilera
Precio: 397.00
Sirena de elevada potencia acústica con foco para uso industrial. Certificada según EN 54-3. Protección: IP66. Nivel sonoro: 120dB a 24Vcc
