# Sirena electrónica con foco EN 54-23, referencia AE/V-ASFLXW de Aguilera - Óptico acústicos Aguilera

- Propiedad del archivo: CONSTRUNARIO
- Formato: FIEBDC-3/2012
- Programa: Construnario Versión 3.51
- Fecha de los precios: 14/11/2023
- Divisa: EUR

**AEV-ASFLXW** u Sirena electrónica con foco EN 54-23, referencia AE/V-ASFLXW de Aguilera - Óptico acústicos Aguilera
Precio: 104.00
Sirena multitono con foco certificada EN 54-3 y EN 54-23 para montaje en pared. Tipo W-2.4-7.5. Máxima altura de instalación 2.4m, longitud de cobertura 7.5 m. Tecnología led que garantiza una intensidad luminosa 0.4lux/m2 en todo el área. Nivel sonoro 102dB(A). Consumo máximo 37mA. Protección IP65.
