# Sirena de evacuación por voz, referencia AE/V-ASV de Aguilera - AE/V-ASV. Sirena de evacuación por voz Aguilera

- Propiedad del archivo: CONSTRUNARIO
- Formato: FIEBDC-3/2012
- Programa: Construnario Versión 3.51
- Fecha de los precios: 14/11/2023
- Divisa: EUR

**AE_V-ASV** u Sirena de evacuación por voz, referencia AE/V-ASV de Aguilera - AE/V-ASV. Sirena de evacuación por voz Aguilera
Precio: 154.29
Sirena de elevada potencia acústica con foco de LEDs para uso interior. Incluye etiquetas: INCENDIO, FUEGO, FIRE, FOGO Certificada según EN 54-3 Tensión de trabajo 24Vcc Consumo máximo: 60mA Nivel sonoro: 95dB / 1m Protección: IP30 Dimensiones: 110x190x55mm
