# Base alta para tubo visto, referencia AE/V-BA de Aguilera - Varios Aguilera

- Propiedad del archivo: CONSTRUNARIO
- Formato: FIEBDC-3/2012
- Programa: Construnario Versión 3.51
- Fecha de los precios: 14/11/2023
- Divisa: EUR

**AEV-BA** u Base alta para tubo visto, referencia AE/V-BA de Aguilera - Varios Aguilera
Precio: 14.85
Base alta para tubo visto de Aguilera Electrónica, para espacios con elevado nivel de humedad, apta para prácticamente todas las bases de detectores del mercado. Modelo resistente de ABS, color blanco. Extremadamente impermeable y repelente al polvo.
