# AEV-BCFP - Bolsa de 25 gr. carga fumígena - Accesorios sistema de tuberías Aguilera

- Propiedad del archivo: CONSTRUNARIO
- Formato: FIEBDC-3/2012
- Programa: Construnario Versión 3.51
- Fecha de los precios: 14/11/2023
- Divisa: EUR

**AEV-BCFP** u AEV-BCFP - Bolsa de 25 gr. carga fumígena - Accesorios sistema de tuberías Aguilera
Precio: 29.00
Bolsa de 25 gr carga fumígena.
