# Microservidor ETHERNET (puerto RS232), referencia AE/V-C232 de Aguilera - Sistemas de control Aguilera

- Propiedad del archivo: CONSTRUNARIO
- Formato: FIEBDC-3/2012
- Programa: Construnario Versión 3.51
- Fecha de los precios: 14/11/2023
- Divisa: EUR

**AEV-C232** u Microservidor ETHERNET (puerto RS232), referencia AE/V-C232 de Aguilera - Sistemas de control Aguilera
Precio: 399.00
Microservidor ETHERNET AE/V-C232. (puerto RS232), de Aguilera Electrónica. La conexión se realiza a través de un puerto RS232 de la central.
