# Adaptador para microservidor ethernet, referencia AE/V-C485A de Aguilera Electrónica - Sistemas de control Aguilera

- Propiedad del archivo: CONSTRUNARIO
- Formato: FIEBDC-3/2012
- Programa: Construnario Versión 3.51
- Fecha de los precios: 14/11/2023
- Divisa: EUR

**AEV-C485A** u Adaptador para microservidor ethernet, referencia AE/V-C485A de Aguilera Electrónica - Sistemas de control Aguilera
Precio: 281.00
AE/V-C232. Microservidor ETHERNET (puerto RS232) La conexión se realiza a través de un puerto RS232 de la central.
