# Microservidor ETHERNET, referencia AE/V-C485R de Aguiera Electrónica - Sistemas de control Aguilera

- Propiedad del archivo: CONSTRUNARIO
- Formato: FIEBDC-3/2012
- Programa: Construnario Versión 3.51
- Fecha de los precios: 14/11/2023
- Divisa: EUR

**AEV-C485R** u Microservidor ETHERNET, referencia AE/V-C485R de Aguiera Electrónica - Sistemas de control Aguilera
Precio: 963.00
Microservidor para conexión de las centrales algorítmicas en redes Ethernet TCP/IP 10/100 Mbps. La conexión se realiza a través de un puerto RS485 de la central. AE/V-C232. Microservidor ETHERNET (puerto RS232) La conexión se realiza a través de un puerto RS232 de la central.
