# Cartel de extinción óptico-acústico para uso interior, referencia AE/V-CE de Aguilera - Óptico acústicos Aguilera

- Propiedad del archivo: CONSTRUNARIO
- Formato: FIEBDC-3/2012
- Programa: Construnario Versión 3.51
- Fecha de los precios: 14/11/2023
- Divisa: EUR

**AEV-CE** u Cartel de extinción óptico-acústico para uso interior, referencia AE/V-CE de Aguilera - Óptico acústicos Aguilera
Precio: 100.00
Indicado para interiores, IP40. Se suministran con dos letreros adhesivos: EXTINCION DISPARADA - FUEGO. Se puede seleccionar el sonido fijo, intermitente o sin sonido y la iluminación fija o intermitente. Material ABS. Consumo 95mA /24Vcc. Intensidad sonora: 108dB /1m. Dimensiones: 365x180x50mm.
