# Cartel de extinción óptico-acústico señal CO, referencia AE/V-CECO de Aguilera - Óptico acústicos Aguilera

- Propiedad del archivo: CONSTRUNARIO
- Formato: FIEBDC-3/2012
- Programa: Construnario Versión 3.51
- Fecha de los precios: 14/11/2023
- Divisa: EUR

**AEV-CECO** u Cartel de extinción óptico-acústico señal CO, referencia AE/V-CECO de Aguilera - Óptico acústicos Aguilera
Precio: 114.00
Indicado para interiores, IP40. Suministrado con un letrero adhesivo: Monóxido de Carbono. Se puede seleccionar el sonido fijo, intermitente o sin sonido y la iluminación fija o intermitente. Material ABS. Dimensiones: 365mm x 180mm x 50mm Consumo 95mA/24Vcc. Intensidad sonora 108dB/1m.
