# Marcador telefónico para línea convencional, referencia AE/V-MT de Aguilera - Accesorios para detectores algorítmicos Aguilera

- Propiedad del archivo: CONSTRUNARIO
- Formato: FIEBDC-3/2012
- Programa: Construnario Versión 3.51
- Fecha de los precios: 14/11/2023
- Divisa: EUR

**AEV-MT** u Marcador telefónico para línea convencional, referencia AE/V-MT de Aguilera - Accesorios para detectores algorítmicos Aguilera
Precio: 321.75
Marcadores telefónicos de Aguilera Electrónica, para línea telefónica convencional o GSM que conectados con nuestras centrales algorítmicas nos permiten recibir avisos de texto en un teléfono del estado de la instalación. Disponen de varias entradas de control de zonas, así como de salidas programables para usos remotos, tales como reponer la central, activar o desactivar dispositivos.
