# Pulsador de emergencia, referencia AE/V-PE de Aguilera - Pulsadores Aguilera

- Propiedad del archivo: CONSTRUNARIO
- Formato: FIEBDC-3/2012
- Programa: Construnario Versión 3.51
- Fecha de los precios: 14/11/2023
- Divisa: EUR

**AEV-PE** u Pulsador de emergencia, referencia AE/V-PE de Aguilera - Pulsadores Aguilera
Precio: 20.00
Pulsador de evacuación diseñado para su instalación en salidas de emergencia. Color verde. Uso interior. Equipado con: Microrruptor, sistema de comprobación con llave de rearme, tapa de protección de metacrilato transparente, contactos normalmente abierto NA, común C y normalmente cerrado NC y lámina de plástico calibrada para que se enclave y no rompa. Ubicado en caja ABS de 98X98X50 mm.
