# Precinto de pulsadores, referencia AE/V-PRP de Aguilera - Pulsadores Aguilera

- Propiedad del archivo: CONSTRUNARIO
- Formato: FIEBDC-3/2012
- Programa: Construnario Versión 3.51
- Fecha de los precios: 14/11/2023
- Divisa: EUR

**AEV-PRP** u Precinto de pulsadores, referencia AE/V-PRP de Aguilera - Pulsadores Aguilera
Precio: 2.10
Paquete con 8 precintos de plástico útiles para los pulsadores AE/V-PB2, AE/VPD2 y AE/V-PE.
