# Pulsador de alarma de fuego con autochequeo, referencia AE/V-PSAT de Aguilera - Pulsadores Aguilera

- Propiedad del archivo: CONSTRUNARIO
- Formato: FIEBDC-3/2012
- Programa: Construnario Versión 3.51
- Fecha de los precios: 14/11/2023
- Divisa: EUR

**AEV-PSAT** u Pulsador de alarma de fuego con autochequeo, referencia AE/V-PSAT de Aguilera - Pulsadores Aguilera
Precio: 16.00
Desarrollado y fabricado por Aguilera Electrónica según Norma EN 54-11. Equipado con: Microrruptor, led de alarma y autochequeo, sistema de comprobación con llave de rearme, lámina de plástico calibrada para que se enclave y no se rompa. - Pulsador tapa de protección. - Ubicado en caja ABS. - Certificado CE emitido por LPCB. - Dimensiones: 98 X95X39mm.
