# AE/V-PSBA - Base alta de 40mm - Pulsadores Aguilera

- Propiedad del archivo: CONSTRUNARIO
- Formato: FIEBDC-3/2012
- Programa: Construnario Versión 3.51
- Fecha de los precios: 14/11/2023
- Divisa: EUR

**AEV-PSBA** u AE/V-PSBA - Base alta de 40mm - Pulsadores Aguilera
Precio: 2.00
Base alta de 40mm de Aguilera Electrónica.
