# AE/V-PSBB - Base alta de 28mm - Pulsadores Aguilera

- Propiedad del archivo: CONSTRUNARIO
- Formato: FIEBDC-3/2012
- Programa: Construnario Versión 3.51
- Fecha de los precios: 14/11/2023
- Divisa: EUR

**AEV-PSBB** u AE/V-PSBB - Base alta de 28mm - Pulsadores Aguilera
Precio: 1.70
Base alta de 28mm de Aguilera Electrónica.
