# Pulsador de alarma para exterior, referencia AE/V-PSIP de Aguilera - Pulsadores Aguilera

- Propiedad del archivo: CONSTRUNARIO
- Formato: FIEBDC-3/2012
- Programa: Construnario Versión 3.51
- Fecha de los precios: 14/11/2023
- Divisa: EUR

**AEV-PSIP** u Pulsador de alarma para exterior, referencia AE/V-PSIP de Aguilera - Pulsadores Aguilera
Precio: 60.00
Pulsador de alarma convencional indicado para uso en exterior, IP65 según norma EN 54-11. Dispone de microrruptor con resistencia de carga de 470 ohm o de 680 ohm, sistema de comprobación con llave de rearme y led de alarma. Permite el montaje de lámina de plástico calibrada para que se enclave y no se rompa o de cristal rompible ambos suministrados. Caja ABS 85x85x58 mm. Certificado CE según DPC. Certificado LPCB. Protección: IP 65.
