# AE/V-PT1. Cabeza para detectores de humo iónicos y ópticos - Pértigas de comprobación de detectores Aguilera

- Propiedad del archivo: CONSTRUNARIO
- Formato: FIEBDC-3/2012
- Programa: Construnario Versión 3.51
- Fecha de los precios: 14/11/2023
- Divisa: EUR

**AEV-PT1** u AE/V-PT1. Cabeza para detectores de humo iónicos y ópticos - Pértigas de comprobación de detectores Aguilera
Precio: 561.00
Cabeza para detectores de humo iónicos y ópticos de Aguilera Electrónica.
