# AE/V-PTB1. Botellín de humo sintético - Pértigas de comprobación de detectores Aguilera

- Propiedad del archivo: CONSTRUNARIO
- Formato: FIEBDC-3/2012
- Programa: Construnario Versión 3.51
- Fecha de los precios: 14/11/2023
- Divisa: EUR

**AEV-PTB1** u AE/V-PTB1. Botellín de humo sintético - Pértigas de comprobación de detectores Aguilera
Precio: 45.00
Botellín de humo sintético de Aguilera Electrónica.
