# AE/V-PTT1.15. Tramo prolongador de fibra de vidrio de 1,15m - Pértigas de comprobación de detectores Aguilera

- Propiedad del archivo: CONSTRUNARIO
- Formato: FIEBDC-3/2012
- Programa: Construnario Versión 3.51
- Fecha de los precios: 14/11/2023
- Divisa: EUR

**AEV-PTT1** u AE/V-PTT1.15. Tramo prolongador de fibra de vidrio de 1,15m - Pértigas de comprobación de detectores Aguilera
Precio: 316.00
Tramo prolongador de fibra de vidrio de 1,15m de Aguilera Electrónica.
