# Brazo extensor 15 cm para montaje retenedor de pared, referencia AE/V-R13ST15 de Aguilera - Brazos Aguilera

- Propiedad del archivo: CONSTRUNARIO
- Formato: FIEBDC-3/2012
- Programa: Construnario Versión 3.51
- Fecha de los precios: 14/11/2023
- Divisa: EUR

**AEV-R13ST15** u Brazo extensor 15 cm para montaje retenedor de pared, referencia AE/V-R13ST15 de Aguilera - Brazos Aguilera
Precio: 40.00
Brazo extensor 15 cm para montaje retenedor de pared de Aguilera Electrónica.
