# Brazo extensor 25 cm para montaje retenedor de pared, referencia AE/V-R13ST25 de Aguilera - Brazos Aguilera

- Propiedad del archivo: CONSTRUNARIO
- Formato: FIEBDC-3/2012
- Programa: Construnario Versión 3.51
- Fecha de los precios: 14/11/2023
- Divisa: EUR

**AEV-R13ST25** u Brazo extensor 25 cm para montaje retenedor de pared, referencia AE/V-R13ST25 de Aguilera - Brazos Aguilera
Precio: 43.00
Brazo extensor 25 cm para montaje retenedor de pared de Aguilera Electrónica.
