# Retenedor para puertas cortafuego 100 kg, referencia AE/V-R24100 de Aguilera - Equipos complementarios Aguilera

- Propiedad del archivo: CONSTRUNARIO
- Formato: FIEBDC-3/2012
- Programa: Construnario Versión 3.51
- Fecha de los precios: 14/11/2023
- Divisa: EUR

**AEV-R24100** u Retenedor para puertas cortafuego 100 kg, referencia AE/V-R24100 de Aguilera - Equipos complementarios Aguilera
Precio: 86.00
De idénticas características al retenedor AE/V-R2440 pero para 100 Kg. - Certificado EN 1155. Fuerza de tracción: 100 Kg / 980 N - Consumo: 100 mA 24 Vcc.
