# Retenedor 100 kg para suelo con brazo extensible 15-15 cm, referencia AE/V-R24100B15 de Aguilera - Equipos complementarios Aguilera

- Propiedad del archivo: CONSTRUNARIO
- Formato: FIEBDC-3/2012
- Programa: Construnario Versión 3.51
- Fecha de los precios: 14/11/2023
- Divisa: EUR

**AEV-R24100B15** u Retenedor 100 kg para suelo con brazo extensible 15-15 cm, referencia AE/V-R24100B15 de Aguilera - Equipos complementarios Aguilera
Precio: 114.00
Retenedor 100 Kg/980N para suelo con brazo extensible de 15 a 18 cm, con placa de tracción, pulsador de desbloqueo, 2 diodos de protección. Certificado EN 1155 Protección: IP40 Consumo: 45mA 24Vcc.
