# Retenedor para puertas cortafuegos 50 Kg, referencia AE/V-R2440 de Aguilera - AE/V-R2440. Retenedor para puertas cortafuegos 50 Kg Aguilera

- Propiedad del archivo: CONSTRUNARIO
- Formato: FIEBDC-3/2012
- Programa: Construnario Versión 3.51
- Fecha de los precios: 14/11/2023
- Divisa: EUR

**AEV-R2440** u Retenedor para puertas cortafuegos 50 Kg, referencia AE/V-R2440 de Aguilera - AE/V-R2440. Retenedor para puertas cortafuegos 50 Kg Aguilera
Precio: 54.00
Formado por electroimán encapsulado, provisto de pivote central que expulsa la puerta cuando ésta debe cerrarse y placa de tracción con rótula de adaptación, lo que facilita la correcta retención de la puerta. Ubicado en caja de aluminio, lacada en blanco, dotado con pulsador manual que corta la alimentación del electroimán liberando la hoja de la puerta, que se cerrará por presión del muelle. Certificado EN 1155. Fuerza de tracción: 50 Kg / 490 N. Consumo: 45mA a 24 V. Medidas: 95x95x30 mm.
