# Retenedor para puertas cortafuegos con selector, referencia AE/V-R2440S de Aguilera - Equipos complementarios Aguilera

- Propiedad del archivo: CONSTRUNARIO
- Formato: FIEBDC-3/2012
- Programa: Construnario Versión 3.51
- Fecha de los precios: 14/11/2023
- Divisa: EUR

**AEV-R2440S** u Retenedor para puertas cortafuegos con selector, referencia AE/V-R2440S de Aguilera - Equipos complementarios Aguilera
Precio: 73.30
Retenedor con selector de hoja, ubicado en caja de aluminio con placa de tracción, pulsador de desbloqueo y 2 Diodos de protección. - Certificado EN 1155. - Fuerza de tracción: 50 Kg / 490 N. - Consumo: 83 mA a 24 V. - Medidas: 95x95x30 mm.
