# Retenedor 50 kg para suelo con brazo extensible 15-18 cm, referencia AE/V-R2450B15 de Aguilera - Equipos complementarios Aguilera

- Propiedad del archivo: CONSTRUNARIO
- Formato: FIEBDC-3/2012
- Programa: Construnario Versión 3.51
- Fecha de los precios: 14/11/2023
- Divisa: EUR

**AEV-R2450B15** u Retenedor 50 kg para suelo con brazo extensible 15-18 cm, referencia AE/V-R2450B15 de Aguilera - Equipos complementarios Aguilera
Precio: 101.00
Retenedor 50 Kg/490N para suelo con brazo extensible de 15 a 18 cm, con placa de tracción, pulsador de desbloqueo, 2 diodos de protección. - Certificado EN 1155. - Protección: IP40. - Consumo: 45mA 24Vcc.
