# Retenedor 50 kg para suelo con brazo extensible 15-18 cm

- Propiedad del archivo: CONSTRUNARIO
- Formato: FIEBDC-3/2012
- Programa: Construnario Versión 3.51
- Fecha de los precios: 14/11/2023
- Divisa: EUR

**AEV-R2450B15S** u Retenedor 50 kg para suelo con brazo extensible 15-18 cm, referencia AE/V-R2450B15S de Aguilera. Con selector - AE/V-R2450B15S. Retenedor 50 kg para suelo con brazo extensible 15-18 cm. Con selector. Aguilera
Precio: 120.00
Retenedor 50 kg de Aguilera Electrónica, para suelo con brazo extensible 15-18 cm, con selector.
