# Retenedor 50 kg para suelo con brazo extensible 30-33 cm, referencia AE/V-R2450B30 de Aguilera - AE/V-R2450B30. Retenedor 50 kg para suelo con brazo extensible 30-33 cm Aguilera

- Propiedad del archivo: CONSTRUNARIO
- Formato: FIEBDC-3/2012
- Programa: Construnario Versión 3.51
- Fecha de los precios: 14/11/2023
- Divisa: EUR

**AEV-R2450B30** u Retenedor 50 kg para suelo con brazo extensible 30-33 cm, referencia AE/V-R2450B30 de Aguilera - AE/V-R2450B30. Retenedor 50 kg para suelo con brazo extensible 30-33 cm Aguilera
Precio: 108.00
Retenedor 50 kg para suelo con brazo extensible 30-33 cm de Aguilera Electrónica.
