# Protector de pulsador resistente al agua, referencia AE/V-SW5 de Aguilera - Pulsadores Aguilera

- Propiedad del archivo: CONSTRUNARIO
- Formato: FIEBDC-3/2012
- Programa: Construnario Versión 3.51
- Fecha de los precios: 14/11/2023
- Divisa: EUR

**AEV-SW5** u Protector de pulsador resistente al agua, referencia AE/V-SW5 de Aguilera - Pulsadores Aguilera
Precio: 102.58
Cubierta protectora diseñada a prueba de manipulaciones fraudulentas para evitar falsas alarmas. Fabricada en policarbonato transparente resistente a temperaturas entre -40ºC y +49ºC. Fácil de instalar.
