# Bolsa de carga fumígena, referencia AEV-BCFP1 de Aguilera. 13 gr - Accesorios sistema de tuberías Aguilera

- Propiedad del archivo: CONSTRUNARIO
- Formato: FIEBDC-3/2012
- Programa: Construnario Versión 3.51
- Fecha de los precios: 14/11/2023
- Divisa: EUR

**AEV_BCFP1** u Bolsa de carga fumígena, referencia AEV-BCFP1 de Aguilera. 13 gr - Accesorios sistema de tuberías Aguilera
Precio: 18.00
Bolsa de carga fumígena, referencia AEV-BCFP1 de Aguilera. 13 gr
