# Tarjeta RS-422/485 express Win10, referencia AE/V-PC485PCIE1 de Aguilera - Equipos complementarios Aguilera

- Propiedad del archivo: CONSTRUNARIO
- Formato: FIEBDC-3/2012
- Programa: Construnario Versión 3.51
- Fecha de los precios: 14/11/2023
- Divisa: EUR

**AEV_PC485PCIE1** u Tarjeta RS-422/485 express Win10, referencia AE/V-PC485PCIE1 de Aguilera - Equipos complementarios Aguilera
Precio: 588.00
Tarjeta RS-422/485 express Win10
