# AEVPIP-001. Tubo 25 mm. ABS rojo de 3 m. de longitud - Accesorios sistema de tuberías Aguilera

- Propiedad del archivo: CONSTRUNARIO
- Formato: FIEBDC-3/2012
- Programa: Construnario Versión 3.51
- Fecha de los precios: 14/11/2023
- Divisa: EUR

**AEVPIP-001** u AEVPIP-001. Tubo 25 mm. ABS rojo de 3 m. de longitud - Accesorios sistema de tuberías Aguilera
Precio: 14.00
Tubo 25 mm. ABS rojo de 3 m. de longitud de Aguilera Electrónica.
