# AEVPIP-002. Conexión tubos 25 mm. ABS rojo - Accesorios sistema de tuberías Aguilera

- Propiedad del archivo: CONSTRUNARIO
- Formato: FIEBDC-3/2012
- Programa: Construnario Versión 3.51
- Fecha de los precios: 14/11/2023
- Divisa: EUR

**AEVPIP-002** u AEVPIP-002. Conexión tubos 25 mm. ABS rojo - Accesorios sistema de tuberías Aguilera
Precio: 1.30
Conexión tubos 25 mm. ABS rojo de Aguilera Electrónica.
