# AEVPIP-005 - Curva de 90º de radio largo ABS rojo - Accesorios sistema de tuberías Aguilera

- Propiedad del archivo: CONSTRUNARIO
- Formato: FIEBDC-3/2012
- Programa: Construnario Versión 3.51
- Fecha de los precios: 14/11/2023
- Divisa: EUR

**AEVPIP-005** u AEVPIP-005 - Curva de 90º de radio largo ABS rojo - Accesorios sistema de tuberías Aguilera
Precio: 5.70
Curva de 90º de radio largo ABS rojo.
