# AEVPIP-006 - Codo de 45º ABS rojo - Accesorios sistema de tuberías Aguilera

- Propiedad del archivo: CONSTRUNARIO
- Formato: FIEBDC-3/2012
- Programa: Construnario Versión 3.51
- Fecha de los precios: 14/11/2023
- Divisa: EUR

**AEVPIP-006** u AEVPIP-006 - Codo de 45º ABS rojo - Accesorios sistema de tuberías Aguilera
Precio: 2.50
Codo de 45º ABS rojo.
