# AEVPIP-008 - Bifurcación en T de 25 mm. ABS rojo - Accesorios sistema de tuberías Aguilera

- Propiedad del archivo: CONSTRUNARIO
- Formato: FIEBDC-3/2012
- Programa: Construnario Versión 3.51
- Fecha de los precios: 14/11/2023
- Divisa: EUR

**AEVPIP-008** u AEVPIP-008 - Bifurcación en T de 25 mm. ABS rojo - Accesorios sistema de tuberías Aguilera
Precio: 2.60
Bifurcación en T de 25 mm. ABS rojo.
