# AEVPIP-009 - Abrazadera de sujeción del tubo ABS rojo - Accesorios sistema de tuberías Aguilera

- Propiedad del archivo: CONSTRUNARIO
- Formato: FIEBDC-3/2012
- Programa: Construnario Versión 3.51
- Fecha de los precios: 14/11/2023
- Divisa: EUR

**AEVPIP-009** u AEVPIP-009 - Abrazadera de sujeción del tubo ABS rojo - Accesorios sistema de tuberías Aguilera
Precio: 1.10
Abrazadera de sujeción del tubo ABS rojo.
