# Tubo de 25 mm ABS, 3 m, blanco, referencia AEVPIP-001B - Accesorios sistema de tuberías Aguilera

- Propiedad del archivo: CONSTRUNARIO
- Formato: FIEBDC-3/2012
- Programa: Construnario Versión 3.51
- Fecha de los precios: 14/11/2023
- Divisa: EUR

**AEVPIP_001B** u Tubo de 25 mm ABS, 3 m, blanco, referencia AEVPIP-001B - Accesorios sistema de tuberías Aguilera
Precio: 16.00
Tubo de 25 mm ABS, 3 m, blanco
