# Conexión tubos, 25 mm, ABS Blanco, referencia AEVPIP-002B de Aguilera - Accesorios sistema de tuberías Aguilera

- Propiedad del archivo: CONSTRUNARIO
- Formato: FIEBDC-3/2012
- Programa: Construnario Versión 3.51
- Fecha de los precios: 14/11/2023
- Divisa: EUR

**AEVPIP002B** u Conexión tubos, 25 mm, ABS Blanco, referencia AEVPIP-002B de Aguilera - Accesorios sistema de tuberías Aguilera
Precio: 1.40
Conexión tubos, 25 mm, ABS Blanco, referencia AEVPIP-002B de Aguilera
