# AEVPIPCF.18 - Curva flexible equivalente radio 70 - Accesorios sistema de tuberías Aguilera

- Propiedad del archivo: CONSTRUNARIO
- Formato: FIEBDC-3/2012
- Programa: Construnario Versión 3.51
- Fecha de los precios: 14/11/2023
- Divisa: EUR

**AEVPIPCF.18** u AEVPIPCF.18 - Curva flexible equivalente radio 70 - Accesorios sistema de tuberías Aguilera
Precio: 20.00
Curva flexible equivalente radio 70.
